# Betriebsdienst
Angebotsaufforderung (GAEB DA XML 3.2, DA83)
Projekt: X-NL-Sby
Währung: EUR
Auftraggeber: Autobahn GmbH des Bundes, Niederlassung Südbayern (München), AdB-NL BY-S, Seidlstr.7-11, 80335 München, Seidlstraße 7-11, 80335 München, Telefon +4989 545523444, E-Mail vergabe@sby.autobahn.de
Erstellt mit: GXML Toolbox V3.3 R20230829, iTWO_64 V25.0.772, 08.07.2026

## C1-2026-17 Winterdienst AHB_2 FZ
Datum: 08.07.2026

### Abschnitt 01 Betrieblicher Unterhalt

*Hinweis: Hinweis*
1. Die Streustoffe werden vom AG gestellt.
2. Betriebsstoffe und Verschleißteile für Fahrzeug und Geräte gehören zum  Leistungsumfang.
3. Die Vergütung erfolgt nach belegten Fahrzeiten.
4. Die Leistungsbeschreibung ist Vertragsbestandteil.
5. Leistungsort ist der Streckenbereich der AM Hohenbrunn.

#### Unterabschnitt 01.01 Fahrzeug 1

**01.01.0001 Streuen**
Winnterdienst nach Unterlagen des AG (streuen) im Fahrbereich von zweibahnigen Autobahnen, Anschlussstellen und Autobahndreiecken durchführen.
Streuen in einer Breite von bis zu 12 m. Streustoffe mit Ladegeräten des AG in selbstständig verladen.

Automatische Datenerfassung mit Erfassungssystem
MEDES durchführen
Menge: 50,000 Std

**01.01.0002 Räumen und Streuen**
Winterdienst nach Unterlagen des AG(räumen und streuen) im Fahrbereich von zweibahnigen Autobahnen, Anschlussstellen und Autobahndreiecken durchführen.

Räumen in einer Räumbreite von mind. 5,80 m
in einem Arbeitsgang und Streuen in einer Breite von bis zu 12 m.

Automatische Datenerfassung mit Erfassungssystem
Medes durchführen.
Menge: 70,000 Std

**01.01.0003 Fahrten durchführen**
Fahrten nach Unterlagen des AG (Leer-, Kontrollfahrten usw.)im Fahrbahnbereich von zweibahnigen Autobahnen, Anschlussstellen und Autobahndreiecken mit einem Winterdienst-LKW durchführen.

Mitführung des Steuestoffautomat und ggf. der Schneepflugkonfiguration.
Automatische Datenerfassung mit Erfassungssystem
Medes durchführen.
Menge: 120,000 Std

**01.01.0004 Stillstandzeiten**
Stillstand des Gerätes und des eingesetzten
Personals auf  Anweisung des AG.
Vergütet wird der Verrechnungssatz, der
alle Aufwendungen für den Stillstand des
Gerätes sowie die Kosten für das eingesetzte
Personal beinhaltet.
Abgerechnet wird nach angeordneten
Stillstandszeiten.
Menge: 10,000 Std

**01.01.0005 Überprüfung der Winterdienstgeräte**
Überprüfung der Winterdienstgeräte auf ihre Funktionsfähigkeit
sowie Konfiguration des Streustoffautomat mit Streubildoptimierung nach Unterlagen bzw.
Vorgaben des Hersteller vor Beginn der
Wintersaison durchführen.
1x je Winterdienstperiode entspricht
2x währendder Mindestvertragslaufzeit
Menge: 2,000 St

**01.01.0006 An- Auf- und Abbau der Geräte**
An- und Abbau der Schneepflugkonfiguration
und des Streustoffautomat vor bzw. am Ende der Winterperiode.

2x während der Mindestvertragslaufzeit.
Menge: 2,000 St

**01.01.0007 Vorhaltekosten Fahrzeug 1**
Vorhalten des Fahrzeugs, der Winterdienstgeräte
und des Personals gemäß Ausführungsbeschreibung
am Standort der AM Hohenbrunn
Vorhaltung pro Winterperiode (jeweils 5 Monate)
5 Monate x 2 Jahre = 10 Monate
Menge: 10,000 Mt

#### Unterabschnitt 01.02 Fahrzeug 2

**01.02.0001 Streuen**
Winnterdienst nach Unterlagen des AG (streuen) im Fahrbereich von zweibahnigen Autobahnen, Anschlussstellen und Autobahndreiecken durchführen.
Streuen in einer Breite von bis zu 12 m. Streustoffe mit Ladegeräten des AG in selbstständig verladen.

Automatische Datenerfassung mit Erfassungssystem
MEDES durchführen
Menge: 60,000 Std

**01.02.0002 Räumen und Streuen**
Winterdienst nach Unterlagen des AG(räumen und streuen) im Fahrbereich von zweibahnigen Autobahnen, Anschlussstellen und Autobahndreiecken durchführen.

Räumen in einer Räumbreite von mind. 5,80 m
in einem Arbeitsgang und Streuen in einer Breite von bis zu 12 m.

Automatische Datenerfassung mit Erfassungssystem
Medes durchführen.
Menge: 90,000 Std

**01.02.0003 Fahrten durchführen**
Fahrten nach Unterlagen des AG (Leer-, Kontrollfahrten usw.)im Fahrbahnbereich von zweibahnigen Autobahnen, Anschlussstellen und Autobahndreiecken mit einem Winterdienst-LKW durchführen.

Mitführung des Steuestoffautomat und ggf. der Schneepflugkonfiguration.
Automatische Datenerfassung mit Erfassungssystem
Medes durchführen.
Menge: 240,000 Std

**01.02.0004 Stillstandzeiten**
Stillstand des Gerätes und des eingesetzten
Personals auf  Anweisung des AG.
Vergütet wird der Verrechnungssatz, der
alle Aufwendungen für den Stillstand des
Gerätes sowie die Kosten für das eingesetzte
Personal beinhaltet.
Abgerechnet wird nach angeordneten
Stillstandszeiten.
Menge: 10,000 Std

**01.02.0005 Überprüfung der Winterdienstgeräte**
Überprüfung der Winterdienstgeräte auf ihre Funktionsfähigkeit
sowie Konfiguration des Streustoffautomat mit Streubildoptimierung nach Unterlagen bzw.
Vorgaben des Hersteller vor Beginn der
Wintersaison durchführen.
1x je Winterdienstperiode entspricht
2x währendder Mindestvertragslaufzeit
Menge: 2,000 St

**01.02.0006 An- Auf- und Abbau der Geräte**
An- und Abbau der Schneepflugkonfiguration
und des Streustoffautomat vor bzw. am Ende der Winterperiode.

2x während der Mindestvertragslaufzeit.
Menge: 2,000 St

**01.02.0007 Vorhaltekosten Fahrzeug 2**
Vorhalten des Fahrzeugs, der Winterdienstgeräte
und des Personals gemäß Ausführungsbeschreibung
am Standort der AM Hohenbrunn
Vorhaltung pro Winterperiode (jeweils 5 Monate)
5 Monate x 2 Jahre = 10 Monate
Menge: 10,000 Mt
